# Aïllament tèrmic per l'exterior de cobertes inclinades d'estructura contínua de fusta

- Propietat de l'arxiu: CYPE INGENIEROS, S.A.
- Format: FIEBDC-3/2002
- Divisa: EUR
- Costos indirectes: 3.00 %
- IVA: 21.00 %

**NVN010** m² Aïllament tèrmic per l'exterior de cobertes inclinades d'estructura contínua de fusta, format per barrera de vapor de làmina autoadhesiva de polipropilè, Proclima Da Connect "BIOHAUS", de 0,45 mm d'espessor i 130 g/m²; aïllament tèrmic de panell aïllant de capa única, de fibres de fusta, Gutex Thermosafe-homogen "BIOHAUS", de 40 mm d'espessor i 1200x625 mm, de superfície llisa i mecanitzat lateral recte, resistència tèrmica 1,05 m²K/W, conductivitat tèrmica 0,04 W/(mK), densitat 110 kg/m³; aïllament sota teula de panell aïllant impermeable, de fibres de fusta, Gutex Multiplex-top "BIOHAUS", de 18 mm d'espessor, de superfície llisa i mecanitzat lateral encadellat, resistència tèrmica 0,4 m²K/W, conductivitat tèrmica 0,046 W/(mK), densitat 260 kg/m³; i impermeabilització de làmina impermeabilitzant de microfibres de polipropilè, Proclima Solitex UD "BIOHAUS", de 0,5 mm d'espessor i 145 g/m², (Euroclasse E de reacció al foc), estanquitat a l'aigua classe W1, segons UNE-EN 1928.
Aïllament tèrmic per l'exterior de cobertes inclinades d'estructura contínua de fusta, format per barrera de vapor de làmina autoadhesiva de polipropilè, Proclima Da Connect "BIOHAUS", de 0,45 mm d'espessor i 130 g/m²; aïllament tèrmic de panell aïllant de capa única, de fibres de fusta, Gutex Thermosafe-homogen "BIOHAUS", de 40 mm d'espessor i 1200x625 mm, de superfície llisa i mecanitzat lateral recte, resistència tèrmica 1,05 m²K/W, conductivitat tèrmica 0,04 W/(mK), densitat 110 kg/m³; aïllament sota teula de panell aïllant impermeable, de fibres de fusta, Gutex Multiplex-top "BIOHAUS", de 18 mm d'espessor, de superfície llisa i mecanitzat lateral encadellat, resistència tèrmica 0,4 m²K/W, conductivitat tèrmica 0,046 W/(mK), densitat 260 kg/m³; i impermeabilització de làmina impermeabilitzant de microfibres de polipropilè, Proclima Solitex UD "BIOHAUS", de 0,5 mm d'espessor i 145 g/m², (Euroclasse E de reacció al foc), estanquitat a l'aigua classe W1, segons UNE-EN 1928.
Inclou: Neteja del suport. Col·locació de la barrera de vapor. Tall i preparació de l'aïllament. Col·locació de l'aïllament. Col·locació de la impermeabilització.
Criteri d'amidament de projecte: Superfície mesurada segons documentació gràfica de Projecte.
Criteri de mesura d'obra: Es mesurarà la superfície realment executada segons especificacions de Projecte.
Criteri de valoració econòmica: El preu no inclou l'estructura suport ni la cobertura de la coberta.

| Codi | Ut | Descripció | Rendiment | Preu | Import |
|---|---|---|---|---|---|
| mt15bio030d | m² | Barrera de vapor amb estanquitat a l'aire, Proclima Da Connect "BIOHAUS", formada per una làmina autoadhesiva de polipropilè, de 0,45 mm d'espessor i 130 g/m², subministrada en rotllos de 1,50x50 m, segons UNE-EN 13984. (material) | 1.050 | 2.62 | 2.75 |
| mt16bab060H | m² | Panell aïllant de capa única, de fibres de fusta, Gutex Thermosafe-homogen "BIOHAUS", de 40 mm d'espessor i 1200x625 mm, de superfície llisa i mecanitzat lateral recte, resistència tèrmica 1,05 m²K/W, conductivitat tèrmica 0,04 W/(mK), densitat 110 kg/m³, Euroclasse E de reacció al foc, segons UNE-EN 13171. (material) | 1.050 | 10.00 | 10.50 |
| mt16bab050m | m² | Panell aïllant impermeable, sota teula, de fibres de fusta, Gutex Multiplex-top "BIOHAUS", de 18 mm d'espessor, encadellat, resistència tèrmica 0,4 m²K/W, conductivitat tèrmica 0,046 W/(mK), densitat 260 kg/m³, Euroclasse E de reacció al foc, segons UNE-EN 13171. (material) | 1.050 | 7.83 | 8.22 |
| mt15bio015g | m² | Làmina impermeabilitzant de microfibres de polipropilè, Proclima Solitex UD "BIOHAUS", de 0,5 mm d'espessor i 145 g/m², (Euroclasse E de reacció al foc), estanquitat a l'aigua classe W1, segons UNE-EN 1928, subministrada en rotllos de 1,50x50 m, segons UNE-EN 13859-1. (material) | 1.050 | 2.49 | 2.61 |
| mo054 | h | Oficial 1ª muntador d'aïllaments. (mà d'obra) | 0.394 | 25.83 | 10.18 |
| mo101 | h | Ajudant muntador d'aïllaments. (mà d'obra) | 0.367 | 22.78 | 8.36 |
| % | % | Costos directes complementaris | 2 % | 42.62 | 0.85 |
|  |  | Costos directes |  |  | 43.47 |
