# Segellat estanc del junt entre la fusteria exterior i el parament de fusta

- Propietat de l'arxiu: CYPE INGENIEROS, S.A.
- Format: FIEBDC-3/2002
- Divisa: EUR
- Costos indirectes: 3.00 %
- IVA: 21.00 %

**NEC010** m Segellat estanc del junt entre la fusteria exterior i el parament de fusta, per l'interior, amb cinta autoadhesiva, Contega SL "BIOHAUS", de geotèxtil no teixit de polipropilè, amb adhesiu acrílic sense dissolvents i pel·lícula de separació de paper siliconat, de 8,5 cm d'amplada, apta per a revestiment posterior, amb reforç en les cantonades mitjançant cavalcaments o formant plecs.
Segellat estanc del junt entre la fusteria exterior i el parament de fusta, per l'interior, amb cinta autoadhesiva, Contega SL "BIOHAUS", de geotèxtil no teixit de polipropilè, amb adhesiu acrílic sense dissolvents i pel·lícula de separació de paper siliconat, de 8,5 cm d'amplada, apta per a revestiment posterior, amb reforç en les cantonades mitjançant cavalcaments o formant plecs.
Inclou: Neteja i preparació de la superfície. Tall de la cinta de segellat. Col·locació de la cinta de segellat.
Criteri d'amidament de projecte: Longitud mesurada segons documentació gràfica de Projecte.
Criteri de mesura d'obra: Es mesurarà la longitud realment executada segons especificacions de Projecte.

| Codi | Ut | Descripció | Rendiment | Preu | Import |
|---|---|---|---|---|---|
| mt15sbi150g | m | Cinta autoadhesiva, Contega SL "BIOHAUS", de geotèxtil no teixit de polipropilè, amb adhesiu acrílic sense dissolvents i pel·lícula de separació de paper siliconat, de 8,5 cm d'amplada, apta per a revestiment posterior, color blau clar, rang de temperatura de treball de -40 a 90°C, per a aplicar en interiors, subministrada en rotllos de 30 m de longitud. (material) | 1.100 | 1.12 | 1.23 |
| mo101 | h | Ajudant muntador d'aïllaments. (mà d'obra) | 0.082 | 22.78 | 1.87 |
| % | % | Costos directes complementaris | 2 % | 3.10 | 0.06 |
|  |  | Costos directes |  |  | 3.16 |
